# D.Mü. E AS Penzberg/Iff - AS Sindelsdorf
Angebotsaufforderung (GAEB DA XML 3.2, DA83)
Projekt: A-01891-00
Währung: EUR
Vergabeart: Öffentliche Ausschreibung
Auftraggeber: Autobahn GmbH des Bundes, Niederlassung Südbayern (München), Seidlstraße 7-11, 80335 München, E-Mail vergabe@suedbayern@autobahn.de; DV-Nummer: A0189100003; Vergabenummer: A0189100003
Erstellt mit: GXML Toolbox V3.3 R20230829, iTWO_64 V25.0.650, 12.05.2026

## A0189100003 Markierung
Datum: 12.05.2026
WaGr: 99_99_01

### Abschnitt 01 Weißmarkierung A 95 km 44,3 bis 48,7

#### Unterabschnitt 01.01 Baustelleneinrichtung

*Hinweis: Hinweis 1. Arbeitsgang / Freigabemarkierungsarbeiten*
Hinweis 1. Arbeitsgang / Freigabemarkierungsarbeiten:

Die Ausführung der Markierungsarbeiten ist vom AN mit den am Bau beteiligten Unternehmen des AG (Deckenbau-, Schutzplanken- und Verkehrssicherungsarbeiten, SiGeKo) und der AM Starnberg abzustimmen und zu koordinieren. Es ist mit mehreren Tageseinsätzen zu rechnen.

Baustelleneinrichtung und -räumung werden unabhängig von den Tageseinsätzen nur einmal zu den gesamten Freigabemarkierungsarbeiten vergütet und sind auch entsprechend zu kalkulieren.

Gilt für Strecke einschließliche beide Rampen AS Sindelsdorf.

Ausführung in Nachtschicht für Lückenschluss bei km 44,3 über ca. 300 m ist zu berücksichtigen und werden nicht gesondert vergütet.

**01.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für '1. Arbeitsgang / Freigabemarkierung.'

Zufahrt zur Baustelle vorhanden.
Menge: 1,000 Psch

**01.01.0002 Baustelle räumen**
*** Pauschalposition
StL-Nr. 1910111299
Baustelle von allen Geräten, Anlagen, Einrichtungen und
dgl. räumen. Benutzte Flächen und Wege entsprechend dem
ursprünglichen Zustand herrichten. Soweit nicht für
bestimmte Leistungen für das Räumen der Baustelle gesonderte Positionen im Leistungsverzeichnis enthalten
sind, gilt die Pauschale
für '1. Arbeitsgang / Freigabemarkierung.'
Menge: 1,000 Psch

**01.01.0003 Koordination Arbeitsablauf**
*** Pauschalposition
Koordination des AN mit den am Bau beteiligten
Unternehmen des AG (Deckenbau-, Schutzplanken- und Verkehrssicherungsarbeiten, SiGeKo) und mit
der zuständigen Autobahnmeisterei während der gesamten
Bauphase.
Teilnahme an Verkehrs- und Koordinationsbesprechungen.
Menge: 1,000 Psch

**01.01.0004 Stillstandskosten Kolonne**
Stillstandskosten für Arbeitskolonne.
Stillstand des Geräts und des eingesetzten Personals
auf besondere Anweisung des AG. Vergütet wird
der Verrechnungssatz, der alle Aufwendungen für den
Stillstand des Geräts, ggf. davon abhängige Geräte
sowie die Kosten des hierfür eingesetzten Personals
einschließlich sämtlicher Zuschläge enthält.
Abgerechnet wird nach angeordneten Stillstandszeiten.
Menge: 10,000 h

*Hinweis: Hinweis 2. Arbeitsgang / endgültige Markierungsarbeiten*
Hinweis 2. Arbeitsgang / endgültige Markierungsarbeiten:

Die endgültige Markierung ist ca. 6 Wochen nach der Freigabemarkierung im September 2026 bzw. nach Angabe des AG vorgesehen.

Baustelleneinrichtung und -Räumung werden unabhängig von den Tageseinsätzen nur einmal für die gesamten Arbeiten zur endgültigen Markierung vergütet und sind auch entsprechend zu kalkulieren.

Verkehrssicherungsmaßnahmen sind zu berücksichtigen
und werden unabhängig von den Tageseinsätzen nicht gesondert vergütet.

Gilt für beide Fahrtrichtungen einschließlich AS Sindeldorf in 2026.

Gilt für OZ  01.01.0005 bis 01.01.0008

**01.01.0005 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für '2. Arbeitsgang / endgültige Markierungsarbeiten'

Zufahrt zur Baustelle vorhanden.
Menge: 1,000 Psch

**01.01.0006 Baustelle räumen**
*** Pauschalposition
StL-Nr. 1910111299
Baustelle von allen Geräten, Anlagen, Einrichtungen und
dgl. räumen. Benutzte Flächen und Wege entsprechend dem
ursprünglichen Zustand herrichten. Soweit nicht für
bestimmte Leistungen für das Räumen der Baustelle gesonderte Positionen im Leistungsverzeichnis enthalten
sind, gilt die Pauschale
für '2. Arbeitsgang / endgültige Markierungsarbeiten'
Menge: 1,000 Psch

**01.01.0007 Prüfung fertige Leistung Neuzustand Typ II*Kaltspritzplastik über 1-10 km**
StL-Nr. 211316052402
Durchführung der Prüfung der fertigen Leistung je Markierungssystem im Neuzustand durch eine anerkannte
Prüfstelle.
Markierung Typ II
Markierungssystem aus reaktivem Stoff, spritzbar (Kaltspritzplastik).
Längsmarkierung, zu beurteilende Länge über 1 km bis 10
km (drei Messabschnitte).
Menge: 4,000 St

**01.01.0008 Stillstandskosten Kolonne**
Stillstandskosten für Arbeitskolonne
Stillstand des Geräts und des eingesetzten Personals
auf besondere Anweisung des AG. Vergütet wird
der Verrechnungssatz, der alle Aufwendungen für den
Stillstand des Geräts, ggf. davon abhängige Geräte
sowie die Kosten des hierfür eingesetzten Personals
einschließlich sämtlicher Zuschläge enthält.
Abgerechnet wird nach angeordneten Stillstandszeiten.
Menge: 10,000 h

#### Unterabschnitt 01.02 Vorarbeiten

*Hinweis: Hinweis 1. Arbeitsgang / Freigabemarkierungsarbeiten:*
Hinweis 1. Arbeitsgang / Freigabemarkierungsarbeiten:

OZ 01.02.0001 und 01.02.0002.
Reinigen und trocknen.
Nur nach Angabe des AG auszuführen.

**01.02.0001 Markierungsfläche reinigen Wasserhochdruck**
StL-Nr. 2113111001
Fläche für Markierung reinigen. Kehrgut aufnehmen und
nach Wahl des AN verwerten. Abgerechnet wird die zu
markierende Fläche. Bei Pfeil, Buchstabe, Ziffer, Verkehrsschild, und Piktogramm ergibt sich die Fläche aus
dem kleinsten umschließenden Rechteck.
Reinigung mit Wasserhochdruckverfahren.
Menge: 3500,000 m2

**01.02.0002 Markierungsfläche trocknen**
StL-Nr. 21131105
Fläche für Markierung schonend trocknen. Abgerechnet
wird die zu markierende Fläche. Bei Pfeil, Buchstabe,
Ziffer, Verkehrsschild und Piktogramm ergibt sich die
Fläche aus dem kleinsten umschließenden Rechteck.
Menge: 3500,000 m2

*Hinweis: Hinweis 2. Arbeitsgang / endgültige Markierungsarbeiten:*
Hinweis 2. Arbeitsgang / endgültige Markierungsarbeiten:
Ausführung auf besondere Anordnung des AG.

Gilt für  01.02.0003  bis  01.02.0004

**01.02.0003 Markierungsfläche reinigen Wasserhochdruck**
StL-Nr. 2113111001
Fläche für Markierung reinigen. Kehrgut aufnehmen und
nach Wahl des AN verwerten. Abgerechnet wird die zu
markierende Fläche. Bei Pfeil, Buchstabe, Ziffer, Verkehrsschild, und Piktogramm ergibt sich die Fläche aus
dem kleinsten umschließenden Rechteck.
Reinigung mit Wasserhochdruckverfahren.
Menge: 3500,000 m2

**01.02.0004 Markierungsfläche trocknen**
StL-Nr. 21131105
Fläche für Markierung schonend trocknen. Abgerechnet
wird die zu markierende Fläche. Bei Pfeil, Buchstabe,
Ziffer, Verkehrsschild und Piktogramm ergibt sich die
Fläche aus dem kleinsten umschließenden Rechteck.
Menge: 3500,000 m2

#### Unterabschnitt 01.03 Fahrbahnmarkierung 1. Arbeitsgang

*Hinweis: Hinweis 1. Arbeitsgang / Freigabemarkierungsarbeiten:*
Hinweis 1. Arbeitsgang / Freigabemarkierungsarbeiten:

Markierung auf Dünnschichtbelag DSH-V 5 und Asphaltbeton AC 11 D SP
gemäß Lageplan auf Strecke und Rampen.

Die Markierungsarbeiten sind im direkten Anschluss an die Asphaltarbeiten bzw. nach Angabe des AG auszuführen und entsprechend vom AN mit den am Bau beteiligten Unternehmen des AG (Deckenbau-, Schutzplanken- und Verkehrssicherungsarbeiten) und der AM Starnberg abzustimmen und koordinieren.

Bei der Ausführung der Markierung dürfen Einbauten wie Sinkkasten (Lücke von 50 cm) und Üko's nicht angespritzt werden. Die Erschwernisse hierfür sind in den einschlägigen Positionen zu berücksichtigen.

**01.03.0001 Längsmarkierung Typ II herstellen durchg.Fb.begr.*Breite 0,30 m mit Vormarkierung*mind. P 6**
StL-Nr. 2113130514199199
Längsmarkierung Typ II einschl. evtl. Sperrflächenumrandung als Verkehrsfreigabemarkierung herstellen. Ab-
gerechnet wird der markierte Strich, bei Doppelstrichen
zwei Striche.
Durchgehend als Fahrbahnbegrenzung.
Strichbreite = 0,30 m.
Strich mit Vormarkierung.
Markierungssystem aus 'reaktivem Stoff, spritzbar (Kaltspritzplastik).'

Schichtdicke 'mindestens 0,6 mm.'

Verkehrsklasse mindestens P 6.
Markierung auf 'Asphaltbeton/Dünnschichtbelag DSH-V5.'
Menge: 9700,000 m

**01.03.0002 Längsmarkierung Typ II herstellen*Breite 0,30 m mit Vormarkierung*mind. P 6**
StL-Nr. 2113130594199199
Längsmarkierung Typ II einschl. evtl. Sperrflächenumrandung als Verkehrsfreigabemarkierung herstellen. Ab-
gerechnet wird der markierte Strich, bei Doppelstrichen
zwei Striche.
Markierung 'Breitstrich (B30-6/6) Blockungen,
Strich unterbrochen, Verhältnis Strich / Lücke 1:1'

Strichbreite = 0,30 m.
Strich mit Vormarkierung.
Markierungssystem aus 'reaktivem Stoff, spritzbar (Kaltspritzplastik).'

Schichtdicke 'mindestens 0,6 mm.'

Verkehrsklasse mindestens P 6.
Markierung auf 'Dünnschichtbelag DSH-V5.'
Menge: 225,000 m

**01.03.0003 Längsmarkierung Typ II herstellen Leitlinie 1 zu 2*Breite 0,15 m mit Vormarkierung*mind. P 6**
StL-Nr. 2113130532199199
Längsmarkierung Typ II einschl. evtl. Sperrflächenumrandung als Verkehrsfreigabemarkierung herstellen. Ab-
gerechnet wird der markierte Strich, bei Doppelstrichen
zwei Striche.
Unterbrochen; Verhältnis Strich/Lücke 1 zu 2 als Leitlinie.
Strichbreite = 0,15 m.
Strich mit Vormarkierung.
Markierungssystem aus 'reaktivem Stoff, spritzbar
(Kaltspritzplastik).
VZ: S15-6/12.'

Schichtdicke 'mindestens 0,6 mm.'

Verkehrsklasse mindestens P 6.
Markierung auf 'Asphaltbeton/Dünnschichtbelag DSH-V5.'
Menge: 1500,000 m
Leistungsbereichkatalog: 131

**01.03.0004 Längsmarkierung Typ II herstellen*Breite 0,15 m mit Vormarkierung*mind. P 6 a.Asphaltdecksch.**
StL-Nr. 2113130592199101
Längsmarkierung Typ II einschl. evtl. Sperrflächenumrandung als Verkehrsfreigabemarkierung herstellen. Ab-
gerechnet wird der markierte Strich, bei Doppelstrichen
zwei Striche.
Markierung 'Schmalstrich Rampe.'

Strichbreite = 0,15 m.
Strich mit Vormarkierung.
Markierungssystem aus 'reaktivem Stoff, spritzbar
(Kaltspritzplastik).'

Schichtdicke 'mindestens 0,6 mm.'

Verkehrsklasse mindestens P 6.
Markierung auf Asphaltdeckschicht.
Menge: 475,000 m
Leistungsbereichkatalog: 131

**01.03.0005 Sperrflächenmarkierung Typ II herst Breite 0,50 m*mit Vormarkierung mind. P 6**
StL-Nr. 21131316319919
Sperrfläche als Schrägstrichgatter Typ II als Verkehrsfreigabemarkierung herstellen. Abgerechnet wird der
markierte Strich.
Strichbreite = 0,50 m.
Strich mit Vormarkierung.
Markierungssystem aus 'reaktivem Stoff, spritzbar (Kaltspritzplastik).'

Schichtdicke 'mindestens 0,6 mm.'

Verkehrsklasse mindestens P 6.
Markierung auf 'Asphaltbeton/Dünnschichtbelag DSH-V5.'
Menge: 50,000 m

**01.03.0006 Pfeilmarkierung Typ II herstellen geradeaus*mit Vormarkierung Länge 7,50 m*Heißplastikmasse*Dicke 5mm/3mmtief**
StL-Nr. 2113152011329199
Pfeilmarkierung Typ II als endgültige Markierung herstellen.  Verkehrsklasse P 7.
Markierungszeichen = Pfeil geradeaus.
Mit Vormarkierung.
Länge = 7,50 m.
Markierungssystem aus thermoplastischem Stoff, nicht
spritzbar (Heißplastikmasse).
Als System 'mit eingemischten Beistoffen (Reflexperlen undGriffigkeitsmitteln).'

Markierung einlegen, Schichtdicke = 5 mm, Decke 3 mm
tief ausfräsen, Fräsgut aufnehmen und nach Wahl des AN
verwerten.
Markierung auf 'Asphaltbeton Rampe.'
Menge: 12,000 St

#### Unterabschnitt 01.04 Fahrbahnmarkierung 2. Arbeitsgang

*Hinweis: Hinweis 2. Arbeitsgang / endgültige Markierungsarbeiten:*
Hinweis 2. Arbeitsgang / endgültige Markierungsarbeiten:
Frühestens 6 Wochen nach Erstellung der Freigabemarkierung bzw. nach Angabe des AG ist die endgültige Markierung in Fahrtrichtung München auf der Strecke sowie beide Rampen zu applizieren.

Verkehrssicherungsmaßnahmen sind zu berücksichtigen und in den einschlägigen Positionen des Leistungsverzeichnisses einzurechnen.

Die endgültige Weißmarkierung (außer Sperrflächen) hat mit einer Kaltplastikmasse (Agglomerat, offene Struktur Typ II, 3 mm) zu erfolgen.

Bei der Ausführung der Markierung dürfen Einbauten wie Sinkkasten (Lücke 50 cm) und Üko's nicht angespritzt werden. Die Erschwernisse hierfür sind in den einschlägigen Positionen zu berücksichtigen.

**01.04.0001 Längsmarkierung Typ II herstellen durchg.Fb.begr.*Breite 0,30 m ohne Vormarkier.*Kaltspritzplastik P 7**
StL-Nr. 2113150514249929
Längsmarkierung Typ II einschl. evtl.
Sperrflächenumrandung als endgültige Markierung herstellen. Abgerechnet wird der markierte Strich, bei
Doppelstrichen zwei Striche.
Durchgehend als Fahrbahnbegrenzung.
Strichbreite = 0,30 m.
Strich ohne Vormarkierung.
Markierungssystem aus reaktivem Stoff, spritzbar (Kaltspritzplastik).
Als System 'Agglomeratmarkierung, offene Struktur, mit
eingemischten Beistoffen (Reflexperlen und Griffigkeitsmitteln).'

Schichtdicke '3 mm'

Verkehrsklasse = P 7.
Markierung auf 'Kaltspritzplastik der Freigabemarkierung'
Menge: 9700,000 m

**01.04.0002 Längsmarkierung Typ II herstellen*Breite 0,30 m ohne Vormarkier.*Kaltspritzplastik P 7**
StL-Nr. 2113150594249929
Längsmarkierung Typ II einschl. evtl.
Sperrflächenumrandung als endgültige Markierung herstellen. Abgerechnet wird der markierte Strich, bei
Doppelstrichen zwei Striche.
Markierung 'Breitstrich (B30-6/6) Blockungen,
Strich unterbrochen, Verhältnis Strich / Lücke 1:1'

Strichbreite = 0,30 m.
Strich ohne Vormarkierung.
Markierungssystem aus reaktivem Stoff, spritzbar (Kaltspritzplastik).
Als System 'Agglomeratmarkierung, offene Struktur, mit
eingemischten Beistoffen (Reflexperlen und Griffigkeitsmitteln).'

Schichtdicke '3 mm'

Verkehrsklasse = P 7.
Markierung auf 'Kaltspritzplastik der Freigabemarkierung'
Menge: 225,000 m

**01.04.0003 Längsmarkierung Typ II herstellen Leitlinie 1 zu 2*Breite 0,15 m ohne Vormarkier.*Kaltspritzplastik P 7**
StL-Nr. 2113150532249929
Längsmarkierung Typ II einschl. evtl.
Sperrflächenumrandung als endgültige Markierung herstellen. Abgerechnet wird der markierte Strich, bei
Doppelstrichen zwei Striche.
Unterbrochen; Verhältnis Strich/Lücke 1 zu 2 als Leitlinie.
Strichbreite = 0,15 m.
Strich ohne Vormarkierung.
Markierungssystem aus reaktivem Stoff, spritzbar (Kaltspritzplastik).
Als System 'Agglomeratmarkierung, offene Struktur, mit
eingemischten Beistoffen (Reflexperlen und Griffigkeitsmitteln).
VZ S15-6/12'

Schichtdicke '3 mm'

Verkehrsklasse = P 7.
Markierung auf 'Kaltspritzplastik der Freigabemarkierung'
Menge: 1500,000 m
Leistungsbereichkatalog: 131

**01.04.0004 Längsmarkierung Typ II herstellen durchg.Fstr.begr.*Breite 0,15 m ohne Vormarkier.*Kaltspritzplastik P 7**
StL-Nr. 2113150522249929
Längsmarkierung Typ II einschl. evtl.
Sperrflächenumrandung als endgültige Markierung herstellen. Abgerechnet wird der markierte Strich, bei
Doppelstrichen zwei Striche.
Durchgehend als Fahrstreifenbegrenzung.
Strichbreite = 0,15 m.
Strich ohne Vormarkierung.
Markierungssystem aus reaktivem Stoff, spritzbar (Kaltspritzplastik).
Als System 'Agglomeratmarkierung, offene Struktur, mit
eingemischten Beistoffen (Reflexperlen und
Griffigkeitsmitteln).
VZ S15'

Schichtdicke '3 mm'

Verkehrsklasse = P 7.
Markierung auf 'Kaltspritzplastik der Freigabemarkierung'
Menge: 475,000 m
Leistungsbereichkatalog: 131

**01.04.0005 Sperrflächenmarkierung Typ II herst Breite 0,50 m*ohne Vormarkier. Kaltspritzplastik*P 7**
StL-Nr. 2113151532499299
Sperrfläche als Schrägstrichgatter Typ II als endgültige Markierung herstellen. Abgerechnet wird der markierte Strich.
Strichbreite = 0,50 m.
Strich ohne Vormarkierung.
Markierungssystem aus reaktivem Stoff, spritzbar (Kaltspritzplastik).
Als System 'mit eingemischten Beistoffen (Reflexperlen und
Griffigkeitsmitteln).'

Schichtdicke 'mindestens 0,6 mm'

Verkehrsklasse = P 7.
Markierung auf 'Kaltspritzplastik der Freigabemarkierung'
Menge: 50,000 m
